# Balkongeländer Klopstockstr. u. Uhlandstr.
Angebotsaufforderung (GAEB 90, DA83)
Währung: EUR

## Balkongeländer, MH, Klopstockstr. u. Uhl
Datum: 02.12.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Bauvorhaben:

Mülheim, Klopstockstr. 12, 14, 16 und Uhlandstr. 66

4 Häuser
Erdgeschoss, 1. + 2. Obergeschoss

Beginn:
Fertigstellung:

GEWERK :  Schlosserarbeiten (Balkongeländer)

ANGABEN ZUM BAUWERK  4 Häuser, 4 Geschosse

Ausführungszeitraum :

Für Angebot, Lieferung Ausführung und Abrechnung gelten
neben dem Leistungsverzeichnis

die "ZUÄTZLICHE TECHNISCHEN VORSCHRIFTEN"

bei Gerüstgestellung durch den Auftragnehmer die
Bestimmungen der Gerüstbauordnung.

VOB Teil C, DIN 18299  Allgemeine Regelungen für
Bauarbeiten jeder Art

VOB Teil C, DIN 18360  Metallbauarbeiten,
Schlosserarbeiten NEBENLEISTUNGEN
------------------------------
Leistungen im vorstehenden Text, die im
Leistungsverzeichnis nicht besonders erwähnt sind, aber
zur Fertigstellung unumgänglich notwendig sind, gelten
als Nebenleistungen und werden nicht vergütet.

TECHNISCHE VORBEMERKUNGEN

1.  Allgemeines

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

1.1. Für Angebot, Lieferung und Abrechnung gelten neben
dem Leistungsverzeichnis und
  der VOB:
       - die zusätzlichen Vertragsbedingungen des AG
(Z-VOB/B)
       - die Bestimmungen der Gerüstbauordnung
       - VOB Teil C, DIN 18299, Allgemeine Regelungen
für Bauarbeiten jeder Art
       - VOB Teil C, DIN 18451, Gerüstarbeiten
       - VOB Teil C in sämtlichen Gewerken, die zur
Erstellung der Vorsatzbalkone erforderlich
  sind.
       - DIN-Normen ,VDE- und VDI-Richtlinien
       - Vorschriften der zuständigen Behörden (z. B.
Bauaufsicht, Gewerbeaufsicht,
  Brandverhütung, TÜV, Berufsgenossenschaften u.
a.)
       - TRGS 519
       - Baustellenverordnung
       - Technische Regeln für die Verwendung von
absturzsichernden Verglasungen (TRAV)
  ETB-Richtlinien

  Die Festlegungen des jeweiligen
Werkstoffherstellers. Die Werkstoffe müssen den
  geforderten Bedingungen der
Leistungsbeschreibung entsprechen.

  Bei auftretenden Widersprüchen bei o. a.
Bestimmungen sind diese dem AG
  anzuzeigen. Vor Ausführungsbeginn ist eine
Vereinbarung mit dem AG
  herbeizuführen.

1.2  Gemeinsame Ortsbesichtigungen finden nicht statt.
Der Bieter hat
  sich selbst an der Baustelle ausreichend zu
informieren.

1.3  Die Arbeiten werden in bewohnten Häusern
ausgeführt, das bedingt einen
  entsprechend rücksichtsvollen Umgang mit den
Mietern des Hauses.

1.4  Bodenflächen und angrenzende Bauteile in den
Wohnungen, im Bereich der
  auszuführenden Arbeiten, sind durch Folie o. ä.
zu schützen.

1.5  Baustoffe und Bauteile dürfen nicht in den
Treppenhäusern und auf Verkehrsflächen
  gelagert werden.

1.6  Der Auftragnehmer ist verpflichtet, bei Verdacht
auf Schadstoffen in Bauteilen,
  insbesondere bei Abbrucharbeiten an
Balkonanlagen, diese dem zuständigen
  Bauleiter vor Beginn der Arbeiten, zu melden.
Vor Weiterführung der Arbeiten ist die
  schriftliche Zustimmung vom AG einzuholen.

1.7  Der Auftragnehmer ist verpflichtet, andere
Gebäudeschäden, die durch Ausführung
  seiner Leistung entstanden sind, unverzüglich
dem zuständigen Bauleiter zu
  melden. Die durch Verschulden des AN
entstandenen Schäden sind zu seinen
  Lasten zu beheben.

2.  In den Einheitspreisen sind enthalten:

2.1  Die Schuttabfuhr einschl. Kippgebühr in allen
Positionen.

2 2  Die rechtzeitige Benachrichtigung der
Wohnungsinhaber über den beabsichtigten
  Arbeitsbeginn durch einen Treppenhausaushang.

2.3  Gestellen und Vorhalten, Um-und Abbau aller
erforderlichen Arbeits- und
  Schutzgerüste, Absperrungen, Warnschilder und
dergleichen.
  Die Mitbenutzung der Gerüste ist eventuell
weiteren mit Reparaturarbeiten
  beschäftigten Firmen kostenlos zu gestatten.

2.4  Kosten für Wasser- und Stromentnahme.
  Sofern auftragsbedingte Anschlüsse zur Verfügung
gestellt werden,
  hat der AN auf seine Kosten Zwischenzähler zu
installieren und die
  Anfangs-und Endstände gemeinsam mit der
Bauleitung abzulesen.
  Die gemessenen Verbräuche werden von der
Schlußrechnung abgehalten.

2 5  Sämtliche Lieferungen und Leistungen, die zur
sachgemäßen Herstellung der
  Arbeiten erforderlich sind, jedoch im
Leistungsverzeichnis nicht besonders erwähnt
  sind, wie z. B. Fahrt- und Transportkosten,
Standgebühren, Kosten für die
  Benutzung von Straßen und Gehwegen oder anderen
Flächen als
  Baustellengelände und dergleichen.

2.6  Das tägliche Säubern der Arbeitsstelle und
Abfahren des gesamten anfallenden
  Bauschuttes bei Arbeitsschluss. Bauschutt darf
grundsätzlich nicht im Gebäude
  gelagert werden. Schutt, der andere Handwerker
behindert, wird von der Bauleitung
  auf Kosten des Verursachers von Dritten
beseitigt.

2.7  Die Kosten für Aufenthalts- und Lagerräume, falls
diese nicht vom Auftraggeber
  gestellt werden.

2.8  Erforderliche Straßenabsperrrung einschließlich
sämtlicher Gebühren für
  Sondernutzung der Grundstücke Dritter.

2.9  Zur Absicherung eventueller Ansprüche von dritter
Seite sind anfänglich
  vorhandene Mängel ( Gebäudeschäden, Gehwege,
öffentl./privat u. ä.)
  vom AN zu dokumentieren und fotografieren.
Sofern aufgrund fehlender,
  mangelhafter Dokumentation anfänglich
vorhandene Mängel nicht nachgewiesen werden können, sind diese Schäden zu
Lasten des AN zu beseitigen.
  Die  Dokumentation und Fotos sind dem AN
kostenlos zu hinterlassen.

 2.10  Absichern der Baustelle während des Abbruchs
gegen Staubbelästigung
  Verschmutzung der Nachbargebäude bzw.
gegenüberliegenden Gebäude und
  gegen herabfallende Bauteile durch Gerüste,
Abplanungen und ähnliches. Für
  durch nicht ausreichendes Absichern
entstandene Folgeschäden ist der
  Auftragnehmer allein haftbar und er hat
umgehend für eine Beseitigung dieser
  Schäden zu sorgen

2.11  Der Auftragnehmer muß für selbstverschuldete
Schäden eine angemessene
  Betriebshaftpflichtversicherung für Personen-
und/oder Sachschäden oder
  daraus resultierende Vermögensschäden
abgeschlossen haben. Der Auftraggeber
  behält sich vor, eine Bestätigung der
Versicherungsgesellschaft vorlegen zu
  lassen.

 2.12  Das Schützen der Gehwege, z.B. Überfahrt aus
Stahlplatten und angrenzender  Gebäude

*Hinweis*
Termine:

Demontage Balkongeländer und Brüstungen:
23.03.2026 - 02.04.2026

Montage neuer Geländer:
01.08.2026 - 14.08.2026

*Hinweis*
Vorbemerkungen / Angaben zum Objekt

Vor Angebotsabgabe wird eine eigenständige Besichtigung
der
Gebäude und der Bauumfeldes empfohlen.

An den Gebäuden Klopstockstr. 12 - 16 und Uhlandstr. 66
werden energetische Modernisierungsmaßnahmen
durchgeführt. Folgende Maßnahmen werden ausgführt:
WDVS, Balkonsanierung inkl. neuer Balkongeländer,
Elektroarbeiten, Erneuerung der Tür- und
Fensteranlagen, Dacharbeiten u.weiteres.

Der Ausführungszeitraum für die gesamte Maßnahme ist:
Februar 2026 bis November 2026
Die gesamte Bauzeit beträgt ca. 10 Monate

Die Gerüste werden allen Gewerken zur Nutzung zur
Verfügung gestellt.
Materialtransport, Bauaufzüge etc. sind nicht enthalten
und sind in die EP einzukalkulieren. Schutz der
Arbeiten vor Unfallgefahren, Witterungseinflüssen und
Diebstahl sind durch den AN sicherzustellen.
Während der Bauzeit ist die Baustelle in einem sauberen
Zustand zu halten und regelmäßig aufzuräumen.

Wasser und Baustrom  werden Bauseits im Bereich des
Baufeldes an einem zentralen Punkt zur Verfügung
gestellt. Zuleitungen zu den Verbraucherstellen sind
selbständig herzustellen und vorzuhalten.

Wenn erforderlich:
Aufmaßtermine, Ausführungstermine in den Wohnungen u.
Ladenlokalen, sind eigenständig vom AN mit den Meitern
zu vereinbaren (per Aushänge o. persönlichen
Mieterkontakt). Kontaktdaten der Mieter können für die
Dauer der Maßnahmen zur Verfügung gestellt werden. Die
vereinbarten Termine sind
zuverlässig / verbindlich einzuhalten.

Feuerwehrzufahrten und Stellflächen (falls vorhanden)
Die Feuerwehrzufahrten und Abstellflächen dürfen für
die Baustelleneinrichtung nicht genutz werden. Diese
Bereiche sind ständig freizuhalten.
Kurzfristige Nutzung für Materiallieferung, Be- und
Entladen ist zulässig.

Das Aufmaß und die Rechnung ist hausweise unterteilt
auszustellen.

### Bereich 1 Balkongeländer

#### Abschnitt 1.1 Erneuerung von Balkongeländern

*Hinweis*
Die angegebenen Maße der Loggien und Laubengängen
beziehen sich auf den Stand vor Aufbringen des
WDVS-System (16 cm + Gewebe und Putz).
Es ist vor Fertigung und Anbringen der
Geländerkonstruktionen sind vom AN örtlich,
eigenverantwortlich, vor / nach der Verkleidung mit
WDVS, aufzumessen.
Abrechnung erfolgt nach Aufmaß.

**1.1.10 Demontage Laubenganggeländer**
Vorhandene Konstruktion aus Metall und Holzverkleidung
der Laubenganggeländer vollständig demontieren und
entsorgen inkl. Sicherungsmaßnahmen.
Die Verankerungen am Bauwerk (Wand und Balkonboden)
sind,
mind. 5 cm, tief vorsichtig auszustemmen.
Menge: 60,000 m

**1.1.11 Balkonbrüstungen abschneiden**
*** Bedarfsposition mit GB
Demontage der bestehenden Balkonbrüstung einschließlich
erforderlicher Nebenarbeiten. Hierzu zählt das
Entfernen und fachgerechte Entsorgen der vorhandenen
Bauteile und Anbauteile, wie z. B. Belag, Bekleidungen,
Geländer, Blumenkästen und sonstiger An- bzw.
Einbauten, sofern erforderlich.
Die Trennung der Balkonbrüstung erfolgt mittels
Betonsägeschnitt. Der Sägeschnitt wird waagerecht
oberhalb des Estrichbodens bzw. der vorhandenen
Hohlkehle ausgeführt.

Alle angrenzenden Bauteile, insbesondere
Fassadenflächen, Fenster- und Türrahmen sowie
Verglasungen, sind durch geeignete Schutz- und
Sicherungsmaßnahmen gegen Beschädigungen,
Erschütterungen, Nässe und übermäßige Verschmutzung zu
schützen.

Aufnahme, Abtransport und fachgerechte Entsorgung des
anfallenden Bauschutts gemäß den gültigen Vorschriften
sind in die Leistung einzukalkulieren. Arbeitsbereiche
sind sauber zu hinterlassen

Größe der Brüstungsplatten:
Balkon- Typ 1):  ca. 1,25 m + 4,25 m + 1,20 m
Balkon- Typ 2) : ca. 1,25 m + 3,90 m + 1,20 m
Balkon- Typ 3) : ca. 1,25 m + 4,50 m + 1,20 m
Balkon- Typ 4) : ca. 1,25 m + 2,00 m + 1,20 m

Die Stärke beträgt ca. 0,20 m.

Die Schnittflächen sind wie nachstehend beschrieben
zu versiegeln:
Freiliegende Bewehrungsstähle sind durch Sandstrahlen metallisch blank zu entrosten:
Entrostungsgrad  2 1/2
nach DIN 55 928, Teil 4.
Die so entrosteten Bewehrungsstähle sind sofort
nach dem Strahlen mit dem dafür vom Systemhersteller vorgesehenen Korrosionsschutz zu beschichten.
Scnittflächen mit einem PCC-Mörtel als Haftbrücke
vorschlämmen und frisch in frisch mit PCC-Mörtel
fluchtgerecht mit dem vorhandenen Wandputz
latten- und lehrengerecht in der erforderlichen
Schichtstärke neu verputzen.

EIn Abstemmen der Balkonbrüstungen ist nicht zulässig.

Sämtliche erforderlichen Arbeitsschutzeinrichtungen,
insbesondere die zur Gefahrenabwehr beim Abschneiden
der  Balkonbrüstungen, sind mit dem Einheitspreis
dieser
Position vergütet.
Menge: 144,000 m

**1.1.20 Sicherung Laubengänge**
Sicherung der Laubengänge mittels
Schraubschutz-Geländerzwinge, Geländerhöhe 1,00 m
(nch DIN EN 13374-A), einschließlich der geeigneten
Seitenschutzbretter, 3-reihig.
Arbeiten, Abstände der Zwingen und Weiteres
entsprechend den Vorgaben des Herstellers (Fabrikat:
Layher oder gleichwertig)
Nach Demontage der alten Brüstungen
aufbauen/anbringen, für die Dauer der gesamten
Balkonsanierungs-u. Fassadenarbeiten vorhalten und für
die Montage der neuen Brüstungen wieder abbauen.
Menge: 60,000 m

**1.1.30 Balkontürsicherung**
Balkontür-Sicherung, 1,10m hoch,
bestehend aus:
Ober- u. Untergurt: 6/6cm
senkrechte Verbretterung
Brettdicke 22 mm
Brettabstand 12 cm
herstellen, für die Dauer der Arbeiten anbringen,
vorhalten und nach Fertigstellung
der Balkonumwehrung ausbauen.
Menge: 22,000 Stck

**1.1.40 Erstellen der Statik**
Erstellen der Statik unmittelbar nach
Auftragserteilung:

Die Statik umfasst folgende Anforderungen:

1. Nachweis der Verankerung der Geländerpfosten
2. Nachweis der reduzierten Schweißnahtspannungen bei
geschweißten Konstruktionen.
3. Für die  ausgeschriebenen Umwehrungen ist ein
prüffähiger Standsicherheitsnachweis vorzulegen,
insbesondere ist die Gebrauchtauglichkeit der
linienförmig gelagerten Glasfüllungen unter allen
Lastfällen ist
nachzuweisen.
Bei den rechnerischen Nachweisen sind alle für die
Verglasungen und für die Halterungen wesentlichen
Einflüsse durch hinreichend genaue Rechenmodelle zu
erfassen.
Pro Feld ist ein Blumenkasten vorgesehen.Diese Lasten
sind statisch entsprechend zu berücksichtigen.

Die o.a. prüffähigen Unterlagen und Zeichnungen sind
dem Bauleiter 14 Tage nach Beauftragung vorzulegen.
Menge: 1,000 psch

**1.1.50 Balkongeländer Stahlrohr verzinkt.**
*** Bedarfsposition ohne GB
Balkongeländer 1,0 m Brüstungshöhe aus Stahlrohr
umlaufend, als vorgehängte Konstuktion
unterhalb der Balkonplatte verankern.
Der Rechteck-Handlauf wird an der Oberseite der
Geländerpfosten befestigt.
100 mm unterhalb des Handlaufes ist ein Rechteckrohr
zur Abstützung der Balkonkästen
durch die dafür notwendigen Bohrungen in den Pfosten
einzuziehen und fachgerecht festzusetzen.
50 mm unterhalb Rohrs beginnt auf der Innnenseite der
Geländer die Füllung.
Die Füllungen der Geländer sind zweiseitig (oben,
unten) und jeweils an den Abschlüssen zur Wand hin
gerahmt mit Einfassleisten und enden an der Unterkante
der Balkonplatte.
Befestigung mittels Stahlplatten unterhalb der
Balkonplatte

Die Abstände der Pfosten betragen max. 1,00m.

Balkongeländer liefern und in die neue Wärmedämmung
mittels WDVS Spezialdübeln und Brillux Montageplatte
montieren inkl. Nachweis der Statik und Befestigung.

Verkleidung aus 8mm starken Trespa-Platten.
Farbe nach Wahl des AG.
Menge: 204,000 m

**1.1.55 Balkongeländer wie Vorposition, beschichtet**
*** Bedarfsposition ohne GB
Balkongeländer wie Vorposition jedoch
farbig pulverbeschichtet.
Farbton RAL nach Anagbe des AG.
Menge: 204,000 m

**1.1.60 Glasfüllung als Zulage zu Vorposition**
*** Bedarfsposition ohne GB
Zulage zu Voposition
Bekleidung aus linienförmig gelagerten VSG-Glas  2x6mm
(2-seitig eingefasst und gelagert) mit  innenligender
Folie gem. TRAV. inkl. Glashalterungen.
Die Gläser sind hinter den Pfosten zu stoßen und dürfen
eine Länge von 1,00m nicht überschreiten und werden
nach Herstellervorschrift befestigt. Die Glasbemessung
erfolgt unter Einhaltung der TRAV (Technische Regeln
absturzsichernde Verglasung) und ist im E.P. enthalten.

Folien-Farbton: nach Angabe des AG.
Menge: 204,000 m

**1.1.70 Balkongeländer Aluminium**
Geländer für Loggien mit Kragplatte und Laubengängen
mit den Einzel- Abmessungen (vor den Dämmarbeiten) ca.:
  Balkon- Typ 1):  ca. 1,25 m + 4,25 m + 1,20 m
Balkon- Typ 2) : ca. 1,25 m + 3,90 m + 1,20 m
Balkon- Typ 3) : ca. 1,25 m + 4,50 m + 1,20 m
Balkon- Typ 4) : ca. 1,25 m + 2,00 m + 1,20 m
Laubengänge Typ 5): 18,00 m (je Etage)

Bestehend aus:
Balkongeländerkonstruktion, gem. Statik, 1,0 m
Brüstungshöhe umlaufend aus Aluminium-Rechteckrohr,
pulverbeschichtet, mit Handlauff.
Der Rechteck-Handlauf wird an der Oberseite der
Geländerpfosten befestigt.
Ausführung:.Aluminium- pulverbeschichtet
100 mm unterhalb des Handlaufes ist ein Rechteckrohr
zur Abstützung der Balkonkästen durch die dafür
notwendigen Bohrungen in den Pfosten einzuziehen und
fachgerecht festzusetzen.

50 mm unterhalb des Rohres beginnt auf der Innnenseite
des Geländers die Füllung.
Die Füllungen der Geländer sind zweiseitig (oben,
unten) und jeweils an den Abschlüssen zur Wand hin
gerahmt mit Alu-Einfassleisten, pulverbeschichtet und
enden an den Unterkanten der Balkonplatten.

Füllungen aus linienförmig gelagerten VSG-Glas  2x6mm
(2-seitig eingefasst und gelagert) mit  innenligender
Folie gem. TRAV. inkl. Glashalterungen.
Die Gläser sind hinter den Pfosten zu stoßen und dürfen
eine Länge von 1,00m nicht überschreiten und werden
nach Herstellervorschrift befestigt. Die Glasbemessung
erfolgt unter Einhaltung der TRAV (Technische Regeln
absturzsichernde Verglasung) und ist im EP enthalten.

Farbton Geländer RAL nach Angabe des AG
Farbton Glasfüllung: Milchglas RAL nach Angabe des  AG.

Befestigung mittels Aluminium-Gussfüße unterhalb
(Untersicht) der Balkonplatte und setilich an der neuen
WDVS Fassade.

Die Abstände der Pfosten betragen max. 1,00m.

Balkongeländer liefern und in die neue Wärmedämmung
mittels geeigneten WDVS Spezialdübeln und einer
geeigneten WDVS Universal-Montageplatte, Fabrikat
Brillux o. gleichwertig, montieren inkl. Nachweis der
Statik und Befestigung.
Farbe RAL nach Wahl des AG.
Leiferung und Montage komplett, einschließ lich
Eckausbildungen und erforderlicher Nebenarbeiten, in
fix und fertiger Leistung.
Alle sichtbaren Befestigungsmittel, Endstücke etc. sind
mit Kappen und Deckeln im Farbton der Balkonprofile
abzudecken.
Menge: 204,000 m

**1.1.80 Blumenkastenhalter**
Blumenkastenhalter in Kastenform Blumenkästen ca. 1000
mm, Aluminium pulverbeschichtet, passend zur
Geländerkonstruktion, fertigen, liefern und ohne
Halterungen fest an das Balkongeländer montieren.
Farbe im Farbton der Geländerprofile, RAL nach Wahl des
AG.
Menge: 50,000 St

#### Abschnitt 1.2 Stundenlohnarbeiten

**1.2.10 Stundenlohnarbeit / Facharbeiter**
Stunde(n) eines Facharbeiters für nicht erfasste
Leistungen gegen besonderen Nachweis einschließlich
aller Lohnnebenkosten.
Menge: 10,000 Std

**1.2.20 Stundenlohnarbeit / Helfer**
Stunde(n) eines Helfers für nicht erfasste Leistungen
gegen besonderen Nachweis einschließlich aller
Lohnnebenkosten.
Menge: 10,000 Std

**1.2.30 Stundenlohnarbeit / Auszubildender**
Stunde(n) eines Auszubildenden für
nicht erfasste Leistungen gegen besonderen Nachweis
einschließlich aller Lohnnebenkosten.
Menge: 10,000 Std

USt %: 19,00

## Zusätzlicher Text
Aufmaß

Maßgebend für die Abrechnung ist das nach Fertigstellung aller Arbeiten
gemeinsam mit Ihnen und unserer Bauleitung zu nehmende Aufmaß.

Das Aufmaß und die Rechnung ist hausweise nachvollziehbar zu gliedern.
